# Muster-Leistungsbeschreibung
Leistungsbeschreibung (GAEB 90, DA81)
Währung: EUR

## SR FLOOR 2190
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0004 Vorbehandlung mit geeigneten Mitteln, vorzugsw. mittels Strahlen**
Untergrundvorbehandlung mit geeigneten
Mitteln, vorzugsweise mittels
Stahlkugelstrahlverfahren, zur Erzielung
eines tragfähigen, sauberen und
tragfähigen Untergrundes, frei von
haftungsmindernden Schichten.
Mittels Industriestaubsauger ist der
Untergrund staubfrei herzustellen. Der
Untergrund muss nach der
Untergrundvorbehandlung zur Beschichtung
geeignet sein.
Einheit: m2

**00001.0005 Risse mechanisch aufweiten**
Einschneiden und Aufweiten von Rissen
entlang des Rissverlaufes mittels
Trennscheibe in einer Schnitttiefe von
mind. 2-3 cm. Mittels
Industriestaubsauger ist der Rissverlauf
staubfrei herzustellen.
Einheit: m

**00001.0006 Rissanierung mit einem 2K EP Sanierungsset**
Einschneiden und Aufweiten bzw. Begrenzen von
Rissenentlang des Rissverlaufes. Kraftschlüssige
Rissverfüllung nach Herstellerrichtlinien
einbringen.
Untergrundfeuchte im Zementestrich bis 6% (CM)

Verbrauch:
ca. 1,1 kg/dm³  Remmers Epoxy CF 100 <6089>
evtl. ca. 1,0 kg/m²  Remmers Quarz 03/08 DF <4406>
Einheit: m

**00001.0007 Hohlkehle mit einem 2K EP Bindemittel u. Sieblinie 1:8, schnell härtend**
In allen innenliegenden Kanten sind Dreieckskehlen
(5 x 5 cm) einzubauen. Zunächst werden
die Haftflächen mit Remmers Epoxy Quick 100, einem
transparenten, mechanisch hoch
belastbaren, schnellreagierenden,
zweikomponentigen Epoxydharz unter Zugabe
von bis zu 3 % Remmers ADD TX Neu grundiert.

In die noch frische Grundierung wird ein Mörtel
bestehend aus 1 Gewichtsteil Remmers Epoxy
MT 100 und 8 Gewichsteilen Remmers SelectMix 0/10,
einer Füllstoffmischung aus verschiendenen,
naturbelassenen Füllstoffen, eingebracht und
mittels geeigneter Kelle in der entsprechenden
Form abgezogen und geglättet.

Verbrauch:
Verbrauch für die Grundierung:
0,20 kg/m Remmers Epoxy Quick 100 <0899>
Verbrauch für Dreieckskehle bei Höhe von 5 cm:
mind. 0,25 kg/m Remmers Epoxy Quick <0899>
ca. 2,00 kg/m Remmers SelectMix 0/10 <6750>
anteilmäßig -  je nach Bedarf:
Remmers ADD TX Neu <0949>
(je nach Anwendung und Bindemittelbasis ca. 0,3 - 3 M-%
bezogen auf das Bindemittel)
Einheit: m2

**00001.0008 Hohlkehle mit einem 2K EP Bindemittel u. Sieblinie 1:8, abgestellt schnell (härtend)**
In allen innenliegenden Kanten sind
Hohlkehlen einzubauen. Dazu wird in
diesen Bereichen ein geeigneter
Dämmstreifen (z. B. Styropor) fixiert,
um ein Abreissen der Hohlkehle von der
aufgehenden Wand zu vermeiden.

Zunächst werden die Haftflächen mit
Epoxy Quick  100, einem
lösemittelfreien, transparenten,
mechanisch belastbaren, schnellreagierenden,
zweikomponentigen Epoxydharz grundiert.
In die noch frische Grundierung wird ein Mörtel
bestehend aus 1 Gewichtsteil Remmers
Epoxy Quick 100 und 8 Gewichtsteilen Remmers
Selectmix 0/10, einer Füllstoffmischung
aus verschiendenen, naturbelassenen
Füllstoffen eingebracht und mittels
geeigneter Kelle in der entsprechenden
Form abgezogen und geglättet.

Nach Erhärten wird der Dämmstreifen
hinter der Hohlkehle entfernt.
Anschließend wird durch den Einbau von
Albon Rundschnur die richtige Fugentiefe
eingestellt. Verfugung der Wandanschlussfuge
mit Remmers Multisil NUW, nach Grundierung
Remmers Unterwasserprimer.

Verbrauch:
Verbrauch für die Grundierung:
0,20 kg/m Remmers Epoxy Quick 100 <0899>
Verbrauch für Hohlkehle mit Schenkellänge 5 cm
mind. 0,25 kg/m Remmers Epoxy Quick 100 <0899>
ca. 2,00 kg/m Remmers SelectMix 0/10 <6750>
Verbrauch für Fugentt von 1 x 1 cm:
mind. 0,02 kg/m Remmers Unterwasserprimer <7450>
mind. 100 ml/m Remmers Multisil NUW  <7525>
bei 1 cm² Fugenquerschnitt
(Farbe nach Wahl des AG)
Einheit: m

**00001.0009 Grundierung mit einem transp., LM-freien 3K Hybrid-Bindemittel (QP)**
Liefern und Herstellen einer schnellen, nicht
pigmentierten Grundierung, Remmers QP Primer,
einem schnell aushärtenden 3-K-Produkt, bei
gleichzeitig langer Verarbeitungsdauer. Die
Verarbeitung ist fachkundigen, gewerblichen
Verarbeitern vorbehalten.

Grundierung
Das Material satt auf die Fläche geben. Mit
geeigneten Mitteln, z.B. einem Gummischieber,
verteilen und anschließend mit einer Epoxy-Rolle
nachrollen, Dabei ist darauf zu achten, dass die
Oberflächenporen des Untergrundes vollständig
gefüllt werden. Gegebenenfalls ist eine mehrlagige
Applikationnotwendig.

Eigenschaften
Schnelle Durchhärtung bei langer Verarbeitungszeit
Durchhärtung ab +3 °C

Als Grundierung ohne Abstreuung unter Remmers PU-,
QP- und EP-Beschichtungen geeignet.

Anforderungen an den Untergrund
Der Untergrund muss tragfähig, formstabil, fest,
frei von losen Teilen, Staub, Ölen, Fetten,
Gummiabrieb und sonstigen trennend wirkenden
Substanzen sein.

Verbrauch:
ca. 0,30 - 0,50 kg/m² Remmers QP Primer <6930>
(je nach Untergrund)
Einheit: m2

**00001.0010 Egalisierungsschicht für Beschichtungen im QP-System**
*** Bedarfsposition ohne GB
Egalisieren der vorbereiteten Flächen,
nach klebfreiem Erhärten der
vorangegangenen Schicht, mit einem
Ausgleichsspachtel, bestehend aus 1
Gewichtsteil  QP 100, einem lösemittelfreien,
transparenten, mechanisch belastbaren, schnell
reagierendem niedrigviskosen,
dreikomponentigen Hybrid-Kunstharz-Bindemittel und 1
Gewichtsteil Quarz 01/03 (Körnung 0,09-0,25 mm).
Das Material wird in geeigneter Weise, z. B. mittels
gezahnten Gummischieber, Glätt- oder
Zahnkelle gleichmäßig auf der Fläche
aufgebracht, so dass eine glatte Fläche
entsteht. Anschließend wird die noch
frische Schicht mittels Stachelwalze
oder Farbroller nachgerollt. Die
Schichtdicke ist abhängig
vom Rauhigkeitsprofil des Untergrundes.

Verbrauch:
je mm:
0,85 kg/m² Remmers QP 100 <6890>
0,85 kg/m² Remmers Selectmix 01/03 <4405>
(Je nach Anwendung - vgl.Technisches Merkblatt)
Einheit: m2

**00001.0011 Basisschicht für gefüllte Einstreubeläge mit QP 100**
Liefern und Herstellen einer dünnschichtigen,
transparenten Einstreubasis.Das frischzubereitete Material, aus 1 GT Remmers QP 100,
und bis zu 1 GT  feinem Füllstoff, Remmers
Selectmix 01/03, auf die vorbereitete Fläche
geben und in geeigneten Weise, mit Zahnkelle
bzw. Zahnrakel gleichmäßig verteilen.
Die Fläche kann ggfs. im Kreuzgang druckfrei
nachgerollt werden. Die noch frische Basisschicht
mit dem geplanten Einstreumaterial gemäß
Folgeposition einstreuen. Der Bindemittelverbrauch ist
abhängig
von Untergrund, Temperatur, geforderter
Schichtdicke und optischem Anspruch.

Ggfs. ist ein zusätzlicher Rautiefenausgleich
erforderlich.

Verbrauch:
ca. 0,85 kg/m² Remmers QP 100 <6890>: Je nach
Anwendung (siehe Technisches Merkblatt)
bis ca. 0,85 kg/m² Remmers Selectmix 01/03 <4405>
Einheit: m2

**00001.0012 Vollsatte Einstreuung mit Quarz 03/08**
Nach entsprechender Liegezeit
(temperaturabhängig) wird die noch
frische Schicht vollsatt abgestreut mit
Remmers Quarz 03/08 DF. Nach Erhärten
wird der nicht eingebundene
Überschuss mittels hartem Besen
entfernt.

Verbrauch:
ca. 4,0- 6,0 kg/m² Remmers Quarz 03/08 DF
<4406>
Einheit: m2

**00001.0013 Kopfversiegelung mit einem pigment. 3K Hybrid-Bindemittel (QP)**
Nach Erhärten den nicht eingebundenen Überschuss
entfernen.  Das Material, Remmers QP Color, auf
die vorbereitete Fläche geben, mit einem
Gummischieber gleichmäßig verteilen und
anschließend mittels geeigneter
Epoxy-Rolle im Kreuzgang nachrollen.

Verbrauch:
mind. 0,6 - 0,7 kg/m² Remmers QP Color <6891>
(in Abhängigkeit der Abstreukörnung)
Einheit: m2
